# Muro cortina estructural autoportante con sistema doble piel R70ST de RIVENTI

- Propiedad del archivo: CONSTRUNARIO
- Formato: FIEBDC-3/2012
- Programa: Construnario Versión 3.30
- Fecha de los precios: 06/02/2019
- Divisa: EUR

**C0706RIV_32** m2 Muro cortina estructural autoportante con sistema doble piel R70ST de RIVENTI
Suministro y colocación de cerramiento BRISE SOLEIL de Riventi Fachadas Estructurales S.L., con modulación general según planos de detalle y despiece, constituido por los siguientes elementos: -Estructura soportada por ménsulas soporte desde el forjado, atravesando el muro cortina interior, por la huella abierta existente entre los vidrios. Formada por cartelas de acero galvanizado 10 mm espesor , y sus elementos de atado como angulares 60x60x6 y travesaños horizontales con geometria triangular formanados por pletinas de acero galvanizado 10 mm espesor, soportada mediante tornilleria inox calida A4, para arriostramiento de pandeo lateral y soporte de tramex. -Pasarela de servicio de emparrillado de acero tipo tramex galvanizado a inmersión, malla 30 x 30, según cálculos atornilladas a los largueros entre ménsulas. -Todo el sistema incluirá los elementos necesarios para la correcta nivelación tridimensional de la fachada corrigiendo tolerancias y desviaciones dimensionales, mediante perfiles y placas que absorberán las tolerancias dimensionales y las dilataciones impuestas por la estructura y los cambios de temperatura. -Estructura portante en perfil tubular de aluminio extruido con aleación 6063-T5, ancho visto de 25 mm, provisto de juntas de dilatación; con momento de inercia y módulo resistente necesario, calculado para cubrir suficientemente las acciones a soportar en las condiciones expresadas por las normas vigentes , completa de herrajes de acero inoxidable y aluminio. -Tratamiento superficial de , anodizado satinado químico, espesor de capa mayor de 15 micras y aplicado por firma en posesion del sello de calidada EURAS /EWAA. -Acristalamiento formado por laminar 88.4 todo extraclaro , con serigrafia de puntos densidad aprox del 15% en cara 2, y capa HD neutral 67 en cara 4 , todos los cantos pulido industrial. -Fabricados todos los componentes bajo la Norma para el control de calidad ISO 9001. -Proyecto, transporte, colocación y sellado de todos los elementos citados. -Medida la superficie de desarrollo total visto exterior.
