# Muro cortina estructural autoportante con sistema R50T de RIVENTI

- Propiedad del archivo: CONSTRUNARIO
- Formato: FIEBDC-3/2012
- Programa: Construnario Versión 3.30
- Fecha de los precios: 06/02/2019
- Divisa: EUR

**C0706RIV_34** m2 Muro cortina estructural autoportante con sistema R50T de RIVENTI
Muro cortina autoportante RIVENTI modelo R50T, de RIVENTI FACHADAS ESTRUCTURALES S.L. de todo vidrio, con tapetas de diseño nariz de extrusión de 50 x 137 en verticales y 50.14 en horizontales, modulación general 2300 x 1020 mm ancho por alto, según documentación gráfica, que comprende: - Anclajes de corrección tridimensional en perfilaría de acero galvanizado para sujeción de estructura portante, con juntas antivibratorias; anclado a estructura principal por los montantes verticales con anclaje fijo superior y flotante inferior. - Estructura portante en perfil tubular de aluminio extruido con aleación 6063-T5, ancho visto de 50 mm, y profundidad de 160 mm, en verticales y horizontales de 70 x 50, provisto de juntas de dilatación; con momento de inercia y módulo resistente necesario, calculado para cubrir suficientemente las acciones a soportar en las condiciones expresadas por las normas vigentes, completa de herrajes de acero Inoxidable y aluminio. - La unión montante-travesaños es solapada siendo los horizontales los que se entregan en los montantes verticales y los intermedios en los horizontales; para garantizar la estanqueidad de la unión. Con tres niveles de drenaje, desaguando cada nivel en el siguiente haciendo el efecto cascada. - Los empalmes de montantes llevarán pieza de estanqueidad en las uniones. Gomas de apoyo y acristalamiento de EPDM, estables a la acción de los UVA con escuadras simétricas de EPDM pegadas a la base de los perfiles a las que se soldará en frío las gomas de apoyo de los montantes y travesaños. Tornillería de acero inoxidable tipo A-2, para evitar el par galvánico. Los montantes verticales llevarán toma de aire y nariz de drenaje como máximo cada ocho metros. - Tratamiento superficial de lacado aplicado por firma en posesión del sello de calidad Qualicoat, o anodizado natural calse 15, calidad EWAA/EURAS. - Nariz de poliamida para garantizar la ruptura del puente térmico. - Tapetas de extrusión de aluminio el verticales, en forma de T, de ancho en cabeza 50 mm, y 15 mm en cola con longitud total de 137 mm de 50 x 17 y planas 50 x 14 en horizontales. - Acristalamiento aislante formado por vidrio selectivo tipo 60/28 de 8 mm ,cámara de aire de 16 mm y laminar 44.1, todos los cantos pulido industrial. - Remates de muros cortina en coronación con albardilla y encuentros en piso, techo y laterales a base de bandejas de aluminio 2 mm, espesor , acabado ídem a perfilarla Interior. Ensayos y certificados del sistema R50T Tipo de ensayo Norma Laboratorio Nº certificado Resultado del ensayo: Permeabilidad al aire UNE-EN 12152:02 Ensatec 240217 AE 750 Estanqueidad a lluvia UNE-EN 12154:00 Ensatec 240217 RE 2100 Resistencia a viento UNE-EN 13116:01 Ensatec 240217 1750 Pa Transmisión Térmica UNE-EN 13947:2011 Ensatec 240266 0.78-1.2 W/m2K - Fabricados todos los componentes bajo la Norma para el control de calidad ISO 9001. - Proyecto, transporte, colocación y sellado de todos los elementos citados. - Los sellados perimetrales se realizarán con silicona neutra resistente a los UVA sobre fondo de junta celular antiadherente a la silicona.
