# Ventana Amplitude

- Propiedad del archivo: CONSTRUNARIO
- Formato: FIEBDC-3/2012
- Programa: Construnario Versión 3.30
- Fecha de los precios: 06/01/2019
- Divisa: EUR

**C0706RIV_35** m2 Ventana Amplitude
Riventi - Ventana minimalistas - AMPLITUDE Suministro sin colocación de premarco de acero galvanizado o aluminio . Perfileria de aluminio , con rotura de puente térmico mediante pletinas aislantes de poliamida, realizada con perfiles de aluminio de extrusión de aleación 6063 T5, en calidad anodizable (UNE 38337/L3441); las desviaciones máximas según DIN 17615 parte 3. Con unas medidas de marco según plano , con momento de inercia y módulo resistente necesario, calculado para cubrir suficientemente las acciones a soportar en las condiciones expresadas por las normas vigentes , completa de herrajes de acero inoxidable y aluminio. Máxima transparencia y luminosidad gracias a anchos de vista de únicamente 20 mm en la sección central y el marco oculto. La instalación enrasada proporciona plena accesibilidad sin barreras. Tratamiento superficial de anodizado satinado químico, espesor de capa mayor de 15 micras y aplicado por firma en posesión del sello de calidad EURAS /EWAA., o lacado en polvo de aplicación electrostática, espesor de capa > 60 micras y aplicado por firma con sello Qualicoat. Sistema de rodadura integrado en la hoja, y carril de rodadura en marco mediante perfil laminado de acero inoxidable AISI 316. Sistema abierto de fácil limpieza. Medida máxima por hoja 6000 x 3200 mm . Acristalamiento aislante formado por luna de (control solar + baja emisividad) 70/40 de 8 mm templado, cámara de aire de 16 mm y laminar 44.4 mm, (se admiten otras composiciones de acristalamiento hasta espesores máximos de 34 mm) todos los cantos pulido industrial, fabricado y unido a bastidor , de aluminio anodizado negro previamente testado, y de adherencia garantizada, espesor de capa y sellado de poros adecuado para pegado mediante silicona estructural Dow Corning 993. Marco: - Embebido y oculto en los tres paños: suelo, techo y pared - Dos y tres raíles. - Anchura biraíles: 128 mm (49 mm de rail + 20 mm junta) - Conexión vertical entre bastidores: 20 mm - Acabado: aluminio anodizado (25 micras); natural o color. - Tratamiento especial para proyectos costeros y refuerzo en localizaciones con vientos fuertes o gran altitud El pegado del vidrio al marco, posee garantía superior, que extiende Dow Corning, por ser Riventi socio de Quality Bond. (Empresa acreditada para pegado a marco con controles intensivos). Doble junta perimetral de hermeticidad entre marco y hojas con perfiles de poliamida y juntas cortavientos de polipropileno y nylon, formando cámara de descompresión entre dos de ellos. Tecnología de cierre oculto integrado en el perfil, mediante falleba con varios puntos de anclaje distribuidos, accionados por cerradero sin maneta, de acero inoxidable, con estados progresivos de microventilación y cierre total. Fabricados todos los componentes bajo la Norma para el control de calidad ISO 9001. Vidrio: - Máximo espesor 34 mm - Dimensiones máximas - Horizontal; 18 m2 (6×3) - Vertical; 12 m2 (3×4) - Ratio: 99% - Tipo de protección del vidrio: Aislamiento térmico Aislamiento acústico Vidrio de seguridad Sistema de cierre: - Sistema de cierre de varios puntos. - Posibilidad de conexión de alarma y cierre eléctrico - Maneta de desbloqueo enrasada en el marco con un ligero movimiento hacia arriba. - Dos posiciones, cerrada y microventilación. Opciones de configuración: - Hojas fijas (hasta 18 m2) - 1,2,y 3 Hojas deslizantes (hasta 18 m2 cada hoja, 13 m2 sin motorización) - Aperturas en ángulo - Posibilidad de integración de las hojas dentro de los paramentos. Cámara de drenaje: -Todos los marcos desaguan verticalmente el agua de lluvia hasta una cámara equipada con goma de drenaje que la evacua finalmente hacia un canal exterior. Certificados: - Transmitancia W/m2K Uw (EN 10077) Uw=1.1W/m2K - Impermeabilidad al agua (EN 12208) CLASE 7A - Hermeticidad al aire (EN 12207) CLASE 4 - Resistencia a las cargas de viento (EN 12211) CLASE C5 - Reducción al sonido (EN ISO 14351-1) 41 dB - Durabilidad Mecánica (EN 12400) CLASE 3 - Seguridad (EN 1627) RC2 - Accesibilidad (DIN 1840-1 DIN 18040-2) Este es el enlace a nuestro perfil www.amplitudewindows.com
