# SlimLane 944 / 944SC - Los pasillos de seguridad de Automatic Systems

- Propiedad del archivo: CONSTRUNARIO
- Formato: FIEBDC-3/2012
- Programa: Construnario Versión 3.30
- Fecha de los precios: 07/05/2014
- Divisa: EUR

**C1013AUT-1121** SlimLane 944 / 944SC - Los pasillos de seguridad de Automatic Systems
Diseño innovador, los pasillos de seguridad de puerta batiente, combinan un flujo de paso elevado y una muy alta fiabilidad, ocupando un espacio muy compacto. Es el pasillo de seguridad más rápido de su categoría. Ofrece seguridad y protección máximas gracias a su sistema de bloqueo. Tiene la mejor detección, lo que permite el control del pasillo entero e incluso a través de los obstáculos acristalados. Se beneficia de una plataforma de comunicación única. SlimLane SC es el pasillo más corto. SlimLane 944 Inlane ofrece la mejor flexibilidad y la solución más económica. Plataforma de comunicación abierta: Conexiones TCP/IP y USB estándar. Interfaz de servicio en el Formato XML/RPC (servicio web) que permite interactuar con cualquier sistema de control de las entradas. Software integrado que ofrece la posibilidad de supervisar en tiempo real, parametrizar y mantener cada pasillo de forma local o a distancia, mediante un sencillo navegador web. Un compendio de inteligencia: Auto-supervisión de fallos y dispositivo de reconfiguración automático del pasillo, para un mayor rendimiento. Alta capacidad de procesamiento (ARM9)y matriz de alta densidad de rayos infrarrojos, que aseguran un seguimiento dinámico y predictivo del usuario. Mayor detección electrónica en el mercado (antitalonaje, unicidad de paso, distinción adulto/equipaje ...) como instrumento anti-fraude más eficaz. Ventajas: Automatización del control de acceso de peatones Cierre de la zona a segurizar Gestión de entradas/salidas de empleados y visitantes Reducción de las necesidades de personal de seguridad Cumplimiento de las normas de seguridad (incendios, ...) Aplicaciones: Bancos y compañías de seguros Edificios gubernamentales e instituciones Edificios de oficinas, sedes centrales y locales administrativos Escuelas, universidades y facultades Se puede utilizar con la puerta pivotante de cristal SL 930/931.
