# PPV323 - Puertas pivotantes de Automatic Systems

- Propiedad del archivo: CONSTRUNARIO
- Formato: FIEBDC-3/2012
- Programa: Construnario Versión 3.30
- Fecha de los precios: 07/05/2014
- Divisa: EUR

**C1013AUT-121** PPV323 - Puertas pivotantes de Automatic Systems
Se utiliza solo o como complemento del TBV 327. La sobriedad y modernidad de su estética ejercen un impacto reducido en el ambiente arquitectónico. Ventajas Discreción: . Funcionamiento silencioso y armonioso . Tamaño mínimo . Carrocería de acero inoxidable cepillado, compacto y monolítico Protección de los usuarios: . Eliminación completa de ángulos y de aristas vivas . Columna central giratoria que impide el atrapamiento de los dedos . Rotación libre en caso de emergencia . Inteligente en caso de tropezar con un obstáculo durante el giro Flexibilidad: . Funcionamiento en modo de SEGURIDAD (puerta bloqueada no desbloqueable) o modo de EVACUACIÓN (puerta desbloqueable al aplicarse un impulso) . Posibilidad de intervención manual a cargo del operario . Compatible con cualquier sistema de control de acceso . Instalación frente a pared, barandilla o cualquier otro tipo de obstáculo . Posibilidad de instalación enfrentada que funciona independiente o simultáneamente Fiabilidad: . Largo ciclo de vida . Reducido coste de explotación Principales segmentos del mercado a que se dirige el producto: . Bancos y compañias de seguros . Dependencias gubernamentales e institucionales . Edificios de oficinas, sedes sociales, sedes administrativas... . Centros hospitalarios y centros de salud Se puede combinar con el torniquete trípode TBV 327.
