# SmartLane 935 - Puertas pivotantes de Automatic Systems

- Propiedad del archivo: CONSTRUNARIO
- Formato: FIEBDC-3/2012
- Programa: Construnario Versión 3.30
- Fecha de los precios: 07/05/2014
- Divisa: EUR

**C1013AUT-124** SmartLane 935 - Puertas pivotantes de Automatic Systems
Compatible con SmartLane 90x/91x, la puerta pivotante ofrece un acceso ancho para la evacuación de los edificios en caso de emergencia así como para las personas con movilidad reducida y para el personal de servicio. Principales características: Acceso ancho para las personas con movilidad reducida, el paso de silla de ruedas u otros objetos anchos. De forma discreta y estética, se integran tanto en los vestíbulos de entrada de los edificios como en entornos industriales. Ventajas Seguridad: Bloqueo electromecánico y electrónico de la puertas pivotantes para evitar intentos de entrada no permitida Señales sonoras y visuales para indicar uso sin autorización Protección de los usuarios: Apertura por simple maniobra de empuje en caso de corte de corriente Obstáculos degondables para la evacuación en caso de emergencia (opción) Estética: Pictogramas luminosos estéticos y funcionales Acabados de alta calidad Diseño discreto y elegante Personalización: Instalación en solitario contra una pared, barandilla u otro tipo de barrera Adaptaciones estéticas y tecnícas para una perfecta integración con su estilo arquitectónico y necesidades Amplia selección de opciones y accesorios Fiabilidad y Rendimiento: Tercera generación de obstáculos pivotantes con 40 años de experiencia y 90 millones de usuarios diarios Largo ciclo de vida y costes de explotación reducidos Principales segmentos de mercado: Bancos y compañías de seguros Edificios gubernamentales e instituciones Edificios de oficinas, sedes centrales y locales administrativos... Colegios, universidades y facultades Zonas sensibles: militares, nucleares, farmacéuticas, centros de cálculo... Aeropuertos Se puede combinar con todos los modelos de la gama SmartLane 90x/91x.
