# PMD 337 - Puertas pivotantes de Automatic Systems

- Propiedad del archivo: CONSTRUNARIO
- Formato: FIEBDC-3/2012
- Programa: Construnario Versión 3.30
- Fecha de los precios: 07/05/2014
- Divisa: EUR

**C1013AUT-127** PMD 337 - Puertas pivotantes de Automatic Systems
La gama de puertas pivotantes giratorias PMD se utiliza como complemento de los pasillos PNG. El diseño básico es el mismo que el de los PNG, lo que permite una uniformidad estética cuando se instalan en batería con los ellos. Permite un acceso para la evacuación de edificios en caso de emergencia y/o de necesitar paso más ancho para las personas con movilidad reducida y para el personal de servicio. Es una puerta motorizada, con carroceria de acero inoxidable cepillado, de la misma longitud que los PNG 382, PNG 392 y PNG 392 Twin. Ventajas Robustez: . Materiales elegidos por su calidad, resistencia y seguridad . Garantiza millones de ciclos sin averías . Costes de explotación reducidos Seguridad: . El bloqueo mecánico y eléctrico en posición cerrada, impide la entrada fraudulenta . Señales de alarmas sonoras y visuales Protección de los usuarios: . Apertura automática en caso de emergencia . Fotocélulas de protección Modularidad: . Múltiples configuraciones de gestión de paso (libre, controlado, en uno o ambos sentidos, etc.) . Fácil integración con cualquier sistema de identificación o de autorización . Instalación individual frente pared, barandilla o cualquier otro tipo de obstáculo . Posibilidad de instalación enfrentada de funcionamiento independiente o simultáneo Principales segmentos del mercado a que se dirige el producto: . Bancos y compañias de seguros . Dependencias gubernamentales e institucionales . Edificios de oficinas, sedes sociales, sedes administrativas... . Escuelas, universidades y colegios .Zonas sensibles: militares, nucleares, farmacéuticas, centros de cálculo... . Aeropuertos Se puede combinar con los pasillos de seguridad PNG 382, PNG 392 y PNG 392 Twin.
