# TR 490 - Torniquetes trípodes de Automatic Systems

- Propiedad del archivo: CONSTRUNARIO
- Formato: FIEBDC-3/2012
- Programa: Construnario Versión 3.30
- Fecha de los precios: 07/05/2014
- Divisa: EUR

**C1013AUT-131** TR 490 - Torniquetes trípodes de Automatic Systems
Son productos muy robustos que pueden funcionar tanto en el interior como en el exterior de los edificios. Es un trípode de carcasa autoportante con 2 pies. Ventajas Fiabilidad: . Robustez mecánica . Carroceria en acero inoxidable de gran calidad Seguridad: . Brazos fijos . Cierre mecánico con enclavamiento Ergonomía: . Brazos abatible para paso libre . Faciles de instalar Flexibilidad: . Pies en entrada y salida para facil integracion de todo tipo de sistemas de control de acceso . Numerosas configuraciones que cubren todas las situaciones susceptibles de encontrar en materia de control de acceso peatonal Principales segmentos del mercado a que se dirige el producto: . Escuelas, universidades y colegios . Edificios de oficinas, sedes sociales, sedes administrativas... . Industrias . Complejos deportivos, de ocio, culturales . Puertos e instalaciones portuarias
