# TR 491 - Torniquetes trípodes de Automatic Systems

- Propiedad del archivo: CONSTRUNARIO
- Formato: FIEBDC-3/2012
- Programa: Construnario Versión 3.30
- Fecha de los precios: 07/05/2014
- Divisa: EUR

**C1013AUT-132** TR 491 - Torniquetes trípodes de Automatic Systems
Los torniquetes trípode de la gama TR 49X son productos muy robustos que pueden funcionar tanto en el interior como en el exterior de los edificios. Es un torniquete trípode de carrocería autoportante con 2 pies. Es la versión del TR 490 con brazo abatible, para liberar el paso en caso de emergencia. Ventajas Fiabilidad: . Robustez mecánica . Carroceria en acero inoxidable de gran calidad Seguridad: . Brazos fijos . Cierre mecánico con enclavamiento Ergonomía: . Brazos abatible para paso libre . Faciles de instalar . Brazo abatible a traves de señal (caso de emergencia o por requerimiento funcional) Flexibilidad: . Pies en entrada y salida para facil integracion de todo tipo de sistemas de control de acceso . Numerosas configuraciones que cubren todas las situaciones susceptibles de encontrar en materia de control de acceso peatonal Principales segmentos del mercado a que se dirige el producto: . Escuelas, universidades y colegios . Edificios de oficinas, sedes sociales, sedes administrativas... . Industrias . Complejos deportivos, de ocio, culturales . Puertos e instalaciones portuarias
