# TBV 327 - Torniquetes trípodes de Automatic Systems

- Propiedad del archivo: CONSTRUNARIO
- Formato: FIEBDC-3/2012
- Programa: Construnario Versión 3.30
- Fecha de los precios: 07/05/2014
- Divisa: EUR

**C1013AUT-133** TBV 327 - Torniquetes trípodes de Automatic Systems
Se destina a las entradas emblemáticas. La sobriedad y modernidad de su estética minimizan el impacto en el ambiente arquitectónico. Ventajas Discreción: . Funcionamiento silencioso y armonioso . Tamaño reducido . Carrocería de acero inoxidable cepillado, compacta y monolítica . Vidrios de cristal claror Seguridad: . Brazos no desmontables . Bloqueo mecánico resistente al esfuerzo Protección de los usuarios: . Eliminación completa de ángulos . Columna central giratoria . Rotación libre en caso de emergencia Flexibilidad: . Posibilidad de intervención manual a cargo del operario . Compatible con cualquier sistema de control de accesos Fiabilidad: . Largo ciclo de vida . Reducido coste de explotación Principales segmentos del mercado a que se dirige el producto: . Bancos y compañias de seguros . Dependencias gubernamentales e institucionales . Edificios de oficinas, sedes sociales, sedes administrativas... . Centros hospitalarios y centros de salud Combina perfectamente con la puerta pivotante PPV 323.
