# RevLock 610 - Puertas de seguridad de Automatic Systems

- Propiedad del archivo: CONSTRUNARIO
- Formato: FIEBDC-3/2012
- Programa: Construnario Versión 3.30
- Fecha de los precios: 08/05/2014
- Divisa: EUR

**C1013AUT-1516** RevLock 610 - Puertas de seguridad de Automatic Systems
Las puertas de la gama RevLock de Automatic Systems son puertas giratorias de alta seguridad con un diseño moderrno que se integran perfectamente en la arquitectura de los edificos. Motorizadas con 3 hojas, estas puertas giratorias permiten el acceso bidireccional simultáneo de un flujo permanente de personas autorizadas, prohibiendo el acceso a las personas no autorizadas sin invertir el sentido de giro de los obstáculos. Las puertas están equipadas con puertas correderas adicionales que mejoran el paso. Características Seguridad y protección: . Puertas de seguridad de altura completa . Detección de presencia y tentativa de fraude (antitalonaje) mediante sensores de infrarrojos . Sensores volumétricos para detectar el paso de las personas . Protección de los usuarios garantizada mediante sistemas complementarios (puertas abatibles, batería de emergencia, gestión del par motor, ...) Estética y personalización: . Estructura ligera y moderna de gran superficie acristalada . Techo elegante y delgado que permite una integración en casi cualquier edificio, al mismo tiempo que mantiene una altura de paso superior a los 2 m . Instalaciones en interior en fachada o en exterior . Puertas que se instalan directamente sobre el suelo existente Adaptación y flexibilidad: . Diseño flexible para responder a las necesidades de los clientes (Ejemplo: altura de paso de 2,300 m) . Tarjetas electrónicas y mecanismos localizados en el techo y fácilmente accesibles para las operaciones de mantenimiento . Posibilidad de numerosas opciones y accesorios Fiabilidad y rendimiento: . Automatización de control peatonal de elevado flujo de paso . Importante ahorro de energía cuando se instalan en fachada . Consola eléctrica de explotación para parametrizar y controlar las puertas . Productos direccionables bajo TCP/IP Principales segmentos de mercado: . Edificios de oficinas . Sedes sociales . Locales administrativos . Edificios públicos . Aeropuertos
