# InterLock 671 Twin - Puertas de seguridad de Automatic Systems

- Propiedad del archivo: CONSTRUNARIO
- Formato: FIEBDC-3/2012
- Programa: Construnario Versión 3.30
- Fecha de los precios: 08/05/2014
- Divisa: EUR

**C1013AUT-1519** InterLock 671 Twin - Puertas de seguridad de Automatic Systems
Las puertas correderas y las partes fijas de la doble esclusa de seguridad ofrecen una estética agradable y una integración en casi cualquier edificio. Características Seguridad y protección: . Doble esclusa de altura completa con puertas dobles de entrada y salida correderas que no se abren nunca al mismo tiempo . Resistencia antibalas, al vandalismo y a las roturas, que responde a diferentes normas (EN1063, EN356, UL752, ...) . Diversos sistemas electrónicos de detección . Posible vigilancia visual del exterior . Protección de los usuarios garantizada por sistemas complementarios (medida des par motor, batería de emergencia, ...) Estética y personalización: . Diseño elegante que utiliza numerosas superficies acristaladas y elimina la sensación de hermetismo . Puertas que se instalan directamente sobre el suelo acabado y no necesitan perforación . Tamaño variable según la aplicación . Numerosos acabados (acero inoxidable, aceros pintados, ...) Adaptación y flexibilidad: . Productos desmontables . Tarjetas electrónicas y mecanismos localizados en el techo y fácilmente accesibles para las operaciones de mantenimiento . Numerosos accesorios disponibles Fiabilidad y rendimiento: . Consola eléctrica de explotación para parametrizar y controlar las puertas . Productos direccionables bajo TCP/IP Principales segmentos de mercado: . Bancos . Aeropuertos . Zonas sensibles con entradas especiales
