# Para SlimLane - Opciones y accesorios de Automatic Systems

- Propiedad del archivo: CONSTRUNARIO
- Formato: FIEBDC-3/2012
- Programa: Construnario Versión 3.30
- Fecha de los precios: 23/02/2015
- Divisa: EUR

**C1013AUT-1601** Para SlimLane - Opciones y accesorios de Automatic Systems
Seguridad y Protección: - Modo operativo ’EGRESS’: apertura de las puertas en el sentido de evacuación por simple empuje. - Batería para apertura automática en caso de fallo del suministro eléctrico, con bloqueo de puertas en el sentido de evacuación. - Paredes de la barandilla de vidrio transparente, con una mayor protección electrónica para el paso fácil, ni siquiera con el equipaje o maletas con ruedas. Opciones estéticas: - Personalizacion de la cubierta para su perfecta integración con su estilo arquitectónico. - Puertas de de cristal personalizables con motivo o logotipo. - Paneles laterales de cristal templado transparente, que permiten separar cada pasillo. Opciones técnicas: - Podio para una instalación rápida y económica sin dañar el suelo del edificio. - Cruz de sellado. Control y mando: - Discreta integración de sistemas de identificación de usuarios. - Panel de Vigilancia Smart n' Slim para gestionar a distancia los pasillos de seguridad SlimLane y las puertas pivotantes SL 932.
