# Para SmartLane - Opciones y accesorios de Automatic Systems

- Propiedad del archivo: CONSTRUNARIO
- Formato: FIEBDC-3/2012
- Programa: Construnario Versión 3.30
- Fecha de los precios: 14/05/2014
- Divisa: EUR

**C1013AUT-1602** Para SmartLane - Opciones y accesorios de Automatic Systems
Opciones de seguridad: Obstáculos de vidrio templado disponibles en varias alturas para impedir el paso fraudulento: 1000 mm, 1200 mm, 1700 mm ó 1900 mm. Opciones de protección del usuario: Linde de silicona para una mayor protección del usuario. Protección electrónica reforzada que facilita el paso, incluso con equipajes o maletas con ruedecillas. Adaptaciones estéticas: Personalización de los carteles para una perfecta integración en su estilo arquitectónico: RAL específico. Selección de tablas de revestimiento con un acabado personalizado para una armoniosa integración en su estilo arquitectónico. Obstáculos de vidrio personalizados con motivo o logotipo. Adaptaciones técnicas: Ampliación completa para una fácil integración de los sistemas de autenticación. Alimentación eléctrica 120 V 60 Hz para una óptima adaptación a su entorno Cruz de sellado. Opciones de control: Pictograma de función para una orientación intuitiva de los usuarios. Opciones de mando: Integración armoniosa de los sistemas de autenticación. Panel de Vigilancia Smart n' Slim o panel de control con pulsadores de sobremesa para controlar a distancia sus pasillos de seguridad SmartLane y sus puertas pivotantes SL930/SL931.
