# Panel de vigilancia Smart n' Slim - Opciones y accesorios de Automatic Systems

- Propiedad del archivo: CONSTRUNARIO
- Formato: FIEBDC-3/2012
- Programa: Construnario Versión 3.30
- Fecha de los precios: 14/05/2014
- Divisa: EUR

**C1013AUT-1603** Panel de vigilancia Smart n' Slim - Opciones y accesorios de Automatic Systems
Auténtico centro de mando, el Panel de Vigilancia Smart n' Slim controla sus pasillos de seguridad, independientemente de su ubicación en el edificio. Ventajas: Vista en tiempo real de los diversos puntos de acceso al edificio y su funcionamento Ajuste de los parámetros funcionales según las necesidades del usuario. Mejor gestión de acceso de la visitas Gestión optimizada del flujo de visitantes en función de los periodos de uso Plazo de respuesta breve para la resolución de problemas de mantenimiento Tiempo de servicio mayor Características: Interfaz intuitiva que ofrece una visualización en tiempo real de los equipos, así como la posibilidad de controlar y consultar el conjunto de sus corredores protegidos de paso Diversos niveles de acceso (Operadores y Supervisor) Conectividad Ethernet Idiomas: francés e inglés Compatible con los pasillos de seguridad SmartLane, SlimLane y las puertas pivotantes SL 93x equipadas con la opción IP Especificaciones generales: Número máximo de corredores controlados: Hasta 12 baterías de 12 corredores (144 corredores). Pasillos de seguridad SmartLane 9xx (requiere la opción interfaz IP) Tipo de equipo controlado: Pasillos de seguridad SlimLane 9xx. Puertas giratorias SL 93x y PPV 323 equipadas con las opciones IP Interfaz de controlador/puerta: Ethernet Idiomas del programa informático: Francés/Inglés / Holandés / Chino Potencia de entrada: Monofásica 100 - 264 VAC, 50/60 Hz Temperatura de funcionamiento: De 0 °C a 40 °C (de 32 °F a 104 °F) Acabado estándar: Caja del servidor de plástico negro Certificación: CE Características del programa: Visualización permanente: Equipamientos en el edificio y estado (en funcionamiento, fuera de servicio, en mantenimiento) Pasillo particular y estado Alarmas (intrusión, fraude) y fallas técnicas Modo de funcionamiento de cada pasillo (libre, controlado, prohibido) Control: Gestión de visitantes (apertura para uno o más visitantes) Configuración de los modos de funcionamiento (libre, controlado, prohibido) según las necesidades del usuario o según la planificación (mañana, noche, periodos pico) Apertura de emergencia Gestión de usuarios Consultas: Histórico de alarmas, fallas técnicas y eventos Contadores Estadísticas de uso
