# Para PNG - Opciones y accesorios de Automatic Systems

- Propiedad del archivo: CONSTRUNARIO
- Formato: FIEBDC-3/2012
- Programa: Construnario Versión 3.30
- Fecha de los precios: 14/05/2014
- Divisa: EUR

**C1013AUT-1604** Para PNG - Opciones y accesorios de Automatic Systems
Opciones de seguridad: Obstáculos de vidrio templado disponibles en varias alturas para impedir el paso fraudulento: 1000 mm, 1200 mm, 1700 mm ó 1900 mm Opciones de protección del usuario: Linde de silicona para una mayor protección del usuario Protección electrónica reforzada que facilita el paso Adaptaciones estéticas: Personalización de los carteles para una perfecta integración en su estilo arquitectónico: RAL específico o acero inoxidable AISI 304 Obstáculos de vidrio personalizados con motivo o logotipo Adaptaciones técnicas: Alimentación eléctrica 120 V 60 Hz para una óptima adaptación a su entorno Calefacción para un correcto funcionamiento en los entornos más exigentes Opciones de control: Pictograma de función para una orientación intuitiva de los usuarios Opciones de mando: Integración armoniosa de los sistemas de autenticación Consola de control con botones o panel de supervisión para controlar a distancia sus pasillos de seguridad PNG y sus puertas pivotantes PMD 335/PMD 336/PMD 337 o SL 930/SL931
