# Para PPV-SL93x - Opciones y accesorios de Automatic Systems

- Propiedad del archivo: CONSTRUNARIO
- Formato: FIEBDC-3/2012
- Programa: Construnario Versión 3.30
- Fecha de los precios: 14/05/2014
- Divisa: EUR

**C1013AUT-1606** Para PPV-SL93x - Opciones y accesorios de Automatic Systems
Seguridad y protección: Obstáculos de vidrio templado disponibles en varias alturas para impedir el paso fraudulento: 900 mm, 1000 mm, 1200 mm, 1400 mm, 1700 mm ó 1900 mm Adaptaciones técnicas Alimentación eléctrica 120 V 60 Hz para una óptima adaptación a su entorno Control y mando: Integración armoniosa de los sistemas de autenticación en un pequeño poste de acero inoxidable Consola de control con botones para controlar a distancia sus portillos pivotantes PPV 323/SL 930/SL 931/SL 932
