# Para TBV - Opciones y accesorios de Automatic Systems

- Propiedad del archivo: CONSTRUNARIO
- Formato: FIEBDC-3/2012
- Programa: Construnario Versión 3.30
- Fecha de los precios: 14/05/2014
- Divisa: EUR

**C1013AUT-1607** Para TBV - Opciones y accesorios de Automatic Systems
Seguridad y protección: Dispositivo antirretorno para un mayor control Adaptaciones técnicas: Alimentación eléctrica 120 V 60 Hz para una óptima adaptación a su entorno Control y mando: Soporte lector para una fácil y armoniosa integración de los sistemas de autenticación Consola de control con botones para controlar a distancia sus portillos pivotantes de cristal TBV 327
