# Para TR - Opciones y accesorios de Automatic Systems

- Propiedad del archivo: CONSTRUNARIO
- Formato: FIEBDC-3/2012
- Programa: Construnario Versión 3.30
- Fecha de los precios: 14/05/2014
- Divisa: EUR

**C1013AUT-1608** Para TR - Opciones y accesorios de Automatic Systems
Adaptaciones técnicas: Lógica de mando para ampliar los modos de funcionamiento y satisfacer sus necesidades funcionales Alimentación eléctrica 120 V 60 Hz para una óptima adaptación a su entorno Calefacción para un correcto funcionamiento en los entornos más exigentes Opciones de control: Pictograma para una orientación intuitiva de los usuarios Opciones de mando: Integración fácil y armoniosa de los sistemas de autenticación Lector de fichas sencillo y fiable para las recaudaciones Fichas disponibles en ø28 ó ø30 Consola de control con botones para controlar a distancia sus torniquetes trípodes TR 490/TR 491
