# Para ClearLock - Opciones y accesorios de Automatic Systems

- Propiedad del archivo: CONSTRUNARIO
- Formato: FIEBDC-3/2012
- Programa: Construnario Versión 3.30
- Fecha de los precios: 19/05/2014
- Divisa: EUR

**C1013AUT-1610** Para ClearLock - Opciones y accesorios de Automatic Systems
Seguridad y protección: Detección de unicidad de presencia por control volumétrico (excepto ClearLock 655) Detección de presencia mediante esterilla de contacto doble (excepto ClearLock 655) Detección de objetos abandonados (ClearLock 63x / ClearLock 64x) Detección de objetos metálicos (ClearLock 63x / ClearLock 64x) Detección antirrotura Distintos espesores de vidrio Sistemas de bloqueo de obstáculos exterior Puerta lateral de emergencia (ClearLock 652) Puerta giratoria adicional (ClearLock 654) Puerta corredera adicional (ClearLock 655) Estética y personalización: Acabados de acero pintado: diferentes colores Acabado de acero inoxidable cepillado o espejo Kit de revestimiento lateral Tapa superior para mayor aislamiento Techo de diferentes alturas Paso libre 2300mm (ClearLock 63x / ClearLock 65x) Conjunto electrónico con control remoto en el armario externo (ClearLock 63x / ClearLock 650,651,652) o sobre un poste vertical (ClearLock 64x) Suministro de 110 Vac Calefacción ventilada adicional Paso a 90° derecha o izquierda (ClearLock 64x) Control y mando: Integración de lectores de tarjetas de identificación, teclados, dispositivos de reconocimiento biométrico (ClearLock 63x / ClearLock 64x) Síntesis vocal y mensajes informativos Tarjeta adicional de entradas/salidas Apertura por radar Interfonía Pulsador de EMERGENCIA Consola de explotación para gestión local o a distancia de la esclusa bajo TCP/IP
