# Para InterLock - Opciones y accesorios de Automatic Systems

- Propiedad del archivo: CONSTRUNARIO
- Formato: FIEBDC-3/2012
- Programa: Construnario Versión 3.30
- Fecha de los precios: 14/05/2014
- Divisa: EUR

**C1013AUT-1612** Para InterLock - Opciones y accesorios de Automatic Systems
Seguridad y protección: Detección de unicidad de presencia por control volumétrico Detección de presencia mediante esterilla de contacto doble Detección de objetos metálicos (InterLock 670) Detección antirrotura Distintos espesores de vidrio Sistemas de bloqueo de obstáculos exterior Estética y personalización: Acabados de acero pintado: diferentes colores Acabado de acero inoxidable cepillado o espejo Kit de revestimiento lateral Tapa superior para mayor aislamiento Paso libre 2300mm Suministro de 110 Vac Calefacción ventilada adicional Control y mando: Síntesis vocal y mensajes informativos Tarjeta adicional de entradas/salidas Apertura por radar Pulsador de EMERGENCIA Consola de explotación para gestión local o a distancia de la esclusa bajo TCP/IP
