# BL 229 Autopista - Autopistas de Automatic Systems

- Propiedad del archivo: CONSTRUNARIO
- Formato: FIEBDC-3/2012
- Programa: Construnario Versión 3.30
- Fecha de los precios: 19/05/2014
- Divisa: EUR

**C1013AUT-211** BL 229 Autopista - Autopistas de Automatic Systems
Es la versión rápida de la BL 229, dedicada a aplicaciones de tipo peaje de autopista. Para dar respuesta a los problemas de seguridad del usuario, Automatic Systems ha diseñado diferentes plumas para esta barrera: pluma degondable, pluma Protecta ® (fibra de carbono), pluma con redegondable automático... Ventajas Modularidad: . Barrera equipada con una lógica de gestión que permite un funcionamiento adaptado a cada situación . Diferentes tipos de plumas disponibles, en función de la instalación y de las necesidades del explotador Prestaciones: . Movimientos rápidos y silenciosos . Soporta un flujo importante de vehículos . El paso se deja libre y se cierra muy rápidamente Principales segmentos del mercado a que se dirige el producto: . Vías de peaje, autopistas
