# TollPlus 262 - Autopistas de Automatic Systems

- Propiedad del archivo: CONSTRUNARIO
- Formato: FIEBDC-3/2012
- Programa: Construnario Versión 3.30
- Fecha de los precios: 16/05/2014
- Divisa: EUR

**C1013AUT-213** TollPlus 262 - Autopistas de Automatic Systems
Ofrece un alto nivel de adaptabilidad, un volumen reducido y una gran selección de plumas. Ventajas: Referencia en el ámbito autopistas: 20.000 ciclos/día. Muy alto rendimiento de velocidad: 50 vehículos al minuto. Gran modularidad: Pluma de hasta 4 metros. Sistema de eyección y de colocación de goznes automática + pluma PROTECTA de serie. Larga gama de opciones y accesorios: - luz bicolor. - detector ultrasónico. - color según muestrario RAL. - ... Segmentos: - Autopistas. - Peajes.
