# ParkPlus 100 - Parkings de Automatic Systems

- Propiedad del archivo: CONSTRUNARIO
- Formato: FIEBDC-3/2012
- Programa: Construnario Versión 3.30
- Fecha de los precios: 16/05/2014
- Divisa: EUR

**C1013AUT-221** ParkPlus 100 - Parkings de Automatic Systems
Conectividad: Interface TCP/IP para la comunicación de las barreras ParkPlus en una red Ethernet. Auto-configuración: Automonitor de fallos y dispositivos de configuración automática de la barrera Servidor web integrado: Software integrado en cada barrera para monitorizar y parametrizar en tiempo real así como para el mantenimiento local o a distancia, a través de navegador web. Interfaz de servivio: El Formato XML/RPC (servicio web) permite interactuar con sistemas de explotación de parking. Se han diseñado con una carcasa fácilmente intercambiable que permite una personalización muy fácil. Se puede: Personalizar sus barreras con su marca. Realizar campañas de comunicación específicas. Identificar vías reservadas para abonados especiales. Remplazar el revestimiento a consecuencia de daños o choques ligeros. Ventajas: Gestión de altos flujos a la entrada y a la salida Generación de ingresos Portador de marca Fácil integración Fácil de instalar y bajo coste de mantenimiento Aplicaciones:: Aparcamientos Hospitales Centros comerciales Aeropuertos Hoteles
