# BL 229 - Parkings de Automatic Systems

- Propiedad del archivo: CONSTRUNARIO
- Formato: FIEBDC-3/2012
- Programa: Construnario Versión 3.30
- Fecha de los precios: 16/05/2014
- Divisa: EUR

**C1013AUT-223** BL 229 - Parkings de Automatic Systems
Es una barrera universal: sus elevadas prestaciones y su gran fiabilidad le permiten responder a un amplio abanico de aplicaciones como la gestión del tráfico, áreas de estacionamiento, emplazamientos industriales, etc. e incluso autopistas de peaje (para su versión "rápida"). Ventajas: Modularidad: . Barrera diseñada para numerosas aplicaciones y ambientes . Dispone de numerosos accesorios que dan respuesta a diversas situaciones de instalación y a diferentes necesidades en materia de seguridad . Barrera equipada de una lógica de gestión que permite un modo de funcionamiento perfectamente adaptado a cada situación . Posibilidad de cambio de configuración o de funcionamiento, incluso después de la primera instalación del producto Prestaciones: . Movimientos rápidos y silenciosos . Soporta un flujo importante de vehículos Principales segmentos del mercado a que se dirige el producto: . Accesos perimetrales (residencias, PME, PMI, sector terciario, industrias, hospitales, etc.) . Aparcamientos
