# BL 44 - Parkings de Automatic Systems

- Propiedad del archivo: CONSTRUNARIO
- Formato: FIEBDC-3/2012
- Programa: Construnario Versión 3.30
- Fecha de los precios: 16/05/2014
- Divisa: EUR

**C1013AUT-224** BL 44 - Parkings de Automatic Systems
Es la versión rápida de la BL 43. También está pensada para escenarios sensibles al vandalismo. Sus movimientos rápidos permiten soportar un flujo importante de vehículos, y la hacen apta para aplicaciones del tipo de aparcamiento o de gestión del tráfico. Ventajas: Antivandalismo: . Paso fuertemente cerrado, con plumas reforzadas . Sistema integrado de bloqueo en la pluma (opcional) . Reja antivandalismo (opcional) Gestión del tráfico: . Barrera muy robusta . Movimientos rápidos que permiten cerrar rápidamente el acceso después de pasar los vehículos Principales segmentos del mercado a que se dirige el producto: . Accesos perimetrales (sector terciario, industrias, hospitales, zonas sensibles, etc.) . Aparcamientos
