# RB 60-80 - Parkings de Automatic Systems

- Propiedad del archivo: CONSTRUNARIO
- Formato: FIEBDC-3/2012
- Programa: Construnario Versión 3.30
- Fecha de los precios: 16/05/2014
- Divisa: EUR

**C1013AUT-226** RB 60-80 - Parkings de Automatic Systems
Los bolardos escamoteables automáticos RB 60 y RB 80 se destinan a controlar el acceso a un recinto, protegiéndolo al mismo tiempo de cualquier intento de intrusión. Su diseño discreto y elegante permite la integración armoniosa en el medio urbano o en las inmediaciones de zonas emblemáticas. Subidos, estos bolardos retráctiles cierran una vía a los vehículos sin impedir el paso de los peatones. Bajados, se ocultan y dejan pasar los vehículos. Las aplicaciones son múltiples : acceso a calles peatonales, entrada en recintos, protección de edificios públicos o privados... Para aplicaciones exigentes en materia de seguridad, ver el producto RB 70 S. Ventajas: Integración: . Diseño sobrio y elegante . Obstáculo totalmente retráctil si hay que dejar libre el paso Prestaciones: . Uso intenso . Robustez y fiabilidad contrastadas . El producto soporta impactos débiles Modularidad: . Permite cerrar un acceso independientemente de su ancho de paso . Elevada personalización del modo de funcionamiento de acuerdo con el emplazamiento . Dispone de numerosos accesorios Principales segmentos del mercado a que se dirige el producto: . Protección de emplazamientos
