# BL 45A/F - Gestión del tráfico de Automatic Systems

- Propiedad del archivo: CONSTRUNARIO
- Formato: FIEBDC-3/2012
- Programa: Construnario Versión 3.30
- Fecha de los precios: 23/11/2015
- Divisa: EUR

**C1013AUT-231** BL 45A/F - Gestión del tráfico de Automatic Systems
Son el resultado de la tecnología de la gama de barreras BL 4x y asociada a accesorios recomendados por el centro francés de estudio de túneles (CETU). Se adaptan particularmente a la protección de carreteras generales como puentes, túneles, pasos a nivel, puertos de montaña… Bloqueo automático: La pluma queda bloqueada con gran firmeza en posición abierta gracias a un robusto sistema mecánico. Esta funcionalidad permite garantizar el mantenimiento de la pluma en posición abierta a pesar de vientos violentos. Pie giratorio: Permite colocar la barrera en paralelo a las vías de circulación para realizar la formación y las pruebas periódicas sin perturbar la circulación. Este dispositivo también permite limitar las consecuencias materiales causadas por un choque ligero al liberar la rotación de la barrera a través de la rotura de una pieza adaptada. Sensores de posición indican la posición del poste. Ventajas: Cierre de una vía de gran longitud Bajo coste de mantenimiento Inversión de larga duración Segmentos: Gestión del tráfico Puentes y túneles
