# BL 52 - Gestión del tráfico de Automatic Systems

- Propiedad del archivo: CONSTRUNARIO
- Formato: FIEBDC-3/2012
- Programa: Construnario Versión 3.30
- Fecha de los precios: 16/05/2014
- Divisa: EUR

**C1013AUT-232** BL 52 - Gestión del tráfico de Automatic Systems
Tiene la posibilidad de cerrar un paso de hasta 14 m de ancho. Ventajas: Robustez: . Funciona incluso en las condiciones duras . Se adapta a ambientes industriales . Posibilidad de equipar las plumas con rejas, paneles, etc. sin que se vean afectadas sus prestaciones . Barrera de bajo mantenimiento Gran alcance: . Posibilidad de clausurar una vía de gran ancho de paso con una sola barrera, sin dejar por ello de gestionar un flujo importante de vehículos Principales segmentos del mercado a que se dirige el producto: . Accesos perimetrales (sector terciario, industrias, hospitales, etc.) . Gestión del tráfico
