# BL 10 - Acceso perimetral de Automatic Systems

- Propiedad del archivo: CONSTRUNARIO
- Formato: FIEBDC-3/2012
- Programa: Construnario Versión 3.30
- Fecha de los precios: 19/05/2014
- Divisa: EUR

**C1013AUT-2401** BL 10 - Acceso perimetral de Automatic Systems
Es adecuada para cerrar los accesos esporádicos de tráfico. Su diseño hace una barrera de instalación simple y con poco mantenimiento. Su manipulación se realiza sin esfuerzo, incluso en pasos anchos. Ventajas son: Sencillez: . Fácil instalación . Manipulación fácil Bajo coste: . Barrera de entrada de gama . Mantenimiento reducido Principales segmentos del mercado a que se dirige el producto: . Accesos perimetrales (acceso privado fundamentalmente)
