# BL 227 - Barrera levadiza - Acceso perimetral de Automatic Systems

- Propiedad del archivo: CONSTRUNARIO
- Formato: FIEBDC-3/2012
- Programa: Construnario Versión 3.30
- Fecha de los precios: 19/05/2014
- Divisa: EUR

**C1013AUT-2403** BL 227 - Barrera levadiza - Acceso perimetral de Automatic Systems
Está destinada a diversas aplicaciones que requieren una adaptación perfecta a cualquier tipo de tráfico y de control de accesos, combinada con una fiabilidad permanente. Características: Gran fiabilidad y robustez: 5.000.000 ciclos de garantía Alta velocidad de trabajo:15 vehículos al minuto Gran longitud: Longitud hasta 6 metros Opciones y ccesorios: Apertura automática o manual de la barra en caso de corte de alimentación Adecuada para todos los sistemas de control de acceso Sistema SAS Amplia selección de opciones y de accesorios (barra PROTECTA, sistema degonable de pluma, detector ultrasónico, luz...) Segmentos: Aparcamiento Hospitales Centros comerciales Aeropuertos Hoteles Acceso perimetral (residencias privadas, PYMES, centros comerciales e industrias ...)
