# BL 40 - Acceso perimetral de Automatic Systems

- Propiedad del archivo: CONSTRUNARIO
- Formato: FIEBDC-3/2012
- Programa: Construnario Versión 3.30
- Fecha de los precios: 19/05/2014
- Divisa: EUR

**C1013AUT-2405** BL 40 - Acceso perimetral de Automatic Systems
Forma parte de las últimas novedades del Departamento de Diseño de Automatic Systems. Dotada de un potente motor, puede subir plumas equipadas con accesorios, y cubrir un gran alcance. Ventajas: Prestaciones y modernidad: . Se adapta al entorno industrial . Se adapta al uso intenso . Apertura automática en caso de corte de corriente . Mecanismo integrado de bloqueo de pluma (opcional) Largo alcance: . Posibilidad de cerrar una vía de gran ancho de paso con una sola barrera, sin dejar de gestionar un flujo importante de vehículos Principales segmentos del mercado a que se dirige el producto: . Accesos perimetrales (sector terciario, industrias, hospitales, etc.) . Gestión del tráfico
