# BL 41 - Acceso perimetral de Automatic Systems

- Propiedad del archivo: CONSTRUNARIO
- Formato: FIEBDC-3/2012
- Programa: Construnario Versión 3.30
- Fecha de los precios: 23/11/2015
- Divisa: EUR

**C1013AUT-2406** BL 41 - Acceso perimetral de Automatic Systems
Es una variante de la BL 40. Dotada de un brazo central, puede llevar plumas que alcanzan hasta 12 metros de largo. Ventajas: Prestaciones y modernidad: . Se adapta al entorno industrial . Se adapta al uso intenso . Apertura automática en caso de corte de corriente . Mecanismo integrado de bloqueo de pluma (opcional) Largo alcance: . Posibilidad de cerrar una vía de gran ancho de paso con una sola barrera, sin dejar de gestionar un flujo importante de vehículos Principales segmentos del mercado a que se dirige el producto: . Accesos perimetrales (sector terciario, industrias, hospitales, etc.) . Gestión del tráfico
