# BL 43 - Acceso perimetral de Automatic Systems

- Propiedad del archivo: CONSTRUNARIO
- Formato: FIEBDC-3/2012
- Programa: Construnario Versión 3.30
- Fecha de los precios: 23/11/2015
- Divisa: EUR

**C1013AUT-2407** BL 43 - Acceso perimetral de Automatic Systems
Es una de las últimas innovaciones del Departamento de Diseño de Automatic Systems, se adapta especialmente a los ambientes difíciles, sujetos a vandalismo o fraude. El sistema integrado de bloqueo impide que pase cualquier vehículo no autorizado, y la pluma reforzada impide pasar sin autorización. Ventajas: Antivandalismo: . Paso fuertemente cerrado, con plumas reforzadas . Sistema integrado de bloqueo en la pluma (opcional) . Reja antivandalismo (opcional) Gestión del tráfico: . Barrera muy robusta Principales segmentos del mercado a que se dirige el producto: . Accesos perimetrales (sector terciario, industrias, hospitales, zonas sensibles, etc.) . Gestión del tráfico . Aparcamientos
