# BL 47 - Acceso perimetral de Automatic Systems

- Propiedad del archivo: CONSTRUNARIO
- Formato: FIEBDC-3/2012
- Programa: Construnario Versión 3.30
- Fecha de los precios: 19/05/2014
- Divisa: EUR

**C1013AUT-2409** BL 47 - Acceso perimetral de Automatic Systems
Permite bloquear un acceso (hasta 4.35m), haciéndolo infranqueable a vehículos y a peatones. Vntajas: Seguridad reforzada: . Cierra también un acceso a peatones, incluso en una vía de gran ancho de paso . Bloqueo de la pluma integrado en la carrocería (opcional) . Barrera muy robusta Principales segmentos del mercado a que se dirige el producto: . Accesos perimetrales (sector terciario, industrias, etc.) . Zonas sensibles
