# BL 53 - Acceso perimetral de Automatic Systems

- Propiedad del archivo: CONSTRUNARIO
- Formato: FIEBDC-3/2012
- Programa: Construnario Versión 3.30
- Fecha de los precios: 19/05/2014
- Divisa: EUR

**C1013AUT-2411** BL 53 - Acceso perimetral de Automatic Systems
Es la versión de « alta seguridad » de las barreras BL 52. Dispone de una pluma y un brazo reforzados, que impiden cualquier tentativa de paso, el ancho de paso puede llegar hasta 8 metros. Ventajas: Robustez: . Funciona incluso en las condiciones duras . Se adapta a ambientes industriales . Barrera de bajo mantenimiento Seguridad reforzada: . Paso bloqueado Principales segmentos del mercado a que se dirige el producto: . Accesos perimetrales (sector terciario, industrias, hospitales, zonas sensibles, etc.) . Aparcamientos
