# BLG 76 - Acceso perimetral de Automatic Systems

- Propiedad del archivo: CONSTRUNARIO
- Formato: FIEBDC-3/2012
- Programa: Construnario Versión 3.30
- Fecha de los precios: 19/05/2014
- Divisa: EUR

**C1013AUT-2412** BLG 76 - Acceso perimetral de Automatic Systems
Está basada en la robusta estructura de la BL 52, y lleva una pluma con rejilla metálica. Es una alternativa interesante a una puerta corredera, ya que, además de cerrar totalmente un acceso permite controlarlo, vehículo a vehículo, de manera fluida. Ventajas: Seguridad reforzada: . Cierra también el acceso a peatones, incluso en una vía de gran ancho de paso . Robustez y disuasión global . Control de entrada estricto y eficaz Asimilación del flujo de vehículos: . Sistema más rápido que el de puerta corredera Altura reducida: . Tamaño reducido, en comparación con una puerta corredera Principales segmentos del mercado a que se dirige el producto: . Acceso perimetral (sector terciario, industrias, puertos, etc.)
