# BLG 77 - Acceso perimetral de Automatic Systems

- Propiedad del archivo: CONSTRUNARIO
- Formato: FIEBDC-3/2012
- Programa: Construnario Versión 3.30
- Fecha de los precios: 23/11/2015
- Divisa: EUR

**C1013AUT-2413** BLG 77 - Acceso perimetral de Automatic Systems
Es una solución propia de Automatic Systems. Se trata de una verdadera valla reforzada levadiza, que ofrece una alternativa robusta a una puerta corredera, con la ventaja al mismo tiempo de velocidad de maniobra y altura. Ventajas: Seguridad reforzada: . Cierra también el acceso a peatones, incluso en una vía de gran ancho de paso . Robustez y disuasión global . Control de entrada estricto y eficaz Asimilación del flujo de vehículos: . Sistema más rápido que el de puerta corredera Altura reducida: . Tamaño reducido, en comparación con una puerta corredera Principales segmentos del mercado a que se dirige el producto: . Acceso perimetral (sector terciario, industrias, puertos, etc.)
