# MB 50 - Acceso perimetral de Automatic Systems

- Propiedad del archivo: CONSTRUNARIO
- Formato: FIEBDC-3/2012
- Programa: Construnario Versión 3.30
- Fecha de los precios: 19/05/2014
- Divisa: EUR

**C1013AUT-2414** MB 50 - Acceso perimetral de Automatic Systems
El bolardo escamoteable MB 50 es la versión « manual » (o « semiautomática ») de los productos RB 60 ó RB 80. El paso se libera por intervención manual, con una llave especial; luego, el obstáculo regresa a su posición hidráulicamente. Este producto se recomienda por lo tanto en lugares privados, de paso ocasional. Ventajas: Integración: . Diseño sobrio y elegante . Obstáculo totalmente retráctil si hay que dejar libre el paso Sencillez: . Producto sin gestión electrónica . Permite gestionar un paso de modo sencillo y eficaz Principales segmentos del mercado a que se dirige el producto: . Protección de lugares (acceso esporádico)
