# RB 70S - Acceso perimetral de Automatic Systems

- Propiedad del archivo: CONSTRUNARIO
- Formato: FIEBDC-3/2012
- Programa: Construnario Versión 3.30
- Fecha de los precios: 19/05/2014
- Divisa: EUR

**C1013AUT-2416** RB 70S - Acceso perimetral de Automatic Systems
El bolardo escamoteable RB 70S es la versión de "alta seguridad" de los productos RB 60 ó RB 80. El bolardo escamoteable RB 70S es la versión de "alta seguridad" de los productos RB 60 ó RB 80. Muy robusto, impide el paso no autorizado. Ventajas: Integración: . Diseño sobrio y elegante . Obstáculo totalmente retráctil si hay que dejar libre el paso Prestaciones: . Uso intenso . Robustez y fiabilidad contrastadas . El producto soporta impactos débiles Modularidad: . Permite cerrar un acceso independientemente de su ancho de paso . Elevada personalización del modo de funcionamiento de acuerdo con el emplazamiento . Dispone de numerosos accesorios Seguridad: . Resistencia efectiva del obstáculo Principales segmentos del mercado a que se dirige el producto: . Protección de emplazamientos
