# TRS 371 - Acceso perimetral de Automatic Systems

- Propiedad del archivo: CONSTRUNARIO
- Formato: FIEBDC-3/2012
- Programa: Construnario Versión 3.30
- Fecha de los precios: 19/05/2014
- Divisa: EUR

**C1013AUT-2420** TRS 371 - Acceso perimetral de Automatic Systems
Es un tambor que consta de 4 peines, lo que permite aumentar el nivel de seguridad reduciendo el espacio disponible para el usuario al pasar por el obstáculo. Ventajas: Fiabilidad: . Obstáculo giratorio, peine fijo y pared de acero galvanizado o pintado . Garantía anticorrosión elevada en los ambientes agresivos . Mecanismo robusto, fruto de 40 años de experiencia Ergonomía: . Movimientos suaves y graduales . Utilización fácil y protección del usuario Seguridad: . Control de acceso a la entrada, a la salida o en ambos sentidos . Unicidad de paso . Lucha contra el fraude . Barras soldadas de los peines móviles . Pared fija antiescalada . Bloqueo mecánico Modularidad: . Múltiples configuraciones de gestión de paso: libre, control, bloqueado . Compatible con cualquier sistema de control de acceso . Numerosas opciones : peines de acero inoxidable, tejadillo, protegetalones... . Diseño adaptado a todos los escenarios de control de acceso perimetral Principales segmentos del mercado a que se dirige el producto: . Industrias . Zonas sensibles : militares, nucleares, farmacéuticas, centros de cálculo... . Complejos deportivos, de ocio, culturales . Puertos e instalaciones portuarias . Aeropuertos
