# Para barreras levadizas - Opciones y accesorios de Automatic Systems

- Propiedad del archivo: CONSTRUNARIO
- Formato: FIEBDC-3/2012
- Programa: Construnario Versión 3.30
- Fecha de los precios: 19/05/2014
- Divisa: EUR

**C1013AUT-251** Para barreras levadizas - Opciones y accesorios de Automatic Systems
Seguridad y protección: - Lira de soporte electromagnética - Red rígida articulada (en aluminio o PVC) - Valla articulada (en aluminio o PVC) Estética y personalización: - Pluma articulada - Pluma desgondable en caso de impacto de un vehículo - Lyra de soporte articulada - Sensor analógico para gestión precisa del movimiento de la pluma - Iluminación de la pluma (LED) para una mejor visibilidad y protección de la instalación - Sistema de calentamiento para funcionamiento a temperaturas muy bajas - Panel con la señal de STOP - Zócalo de sobreelevación - Pintura de otro tono RAL Control y mando: - Caja con botones pulsadores - Emisor/receptor de radio - Sensores de presencia para bucles de detección - Bucles de detección para turismos o camiones - Célula fotoeléctrica (apertura automática, cierre tras el paso, seguridad) - Interruptor con llave en la carrocería - Tarjeta de extensión
