# Para obstaculos escamoteables - Opciones y accesorios de Automatic Systems

- Propiedad del archivo: CONSTRUNARIO
- Formato: FIEBDC-3/2012
- Programa: Construnario Versión 3.30
- Fecha de los precios: 19/05/2014
- Divisa: EUR

**C1013AUT-252** Para obstaculos escamoteables - Opciones y accesorios de Automatic Systems
Seguridad y protección: - UPS: alimentación de reserva en caso de fallo de alimentación - Bomba manual Estética y personalización: - Iluminación (LED) para una mejor visibilidad y protección de la instalación - Pintura de otro tono RAL Control y mando: - Caja con botones pulsadores - Sensores de presencia para bucles de detección - Bucles de detección para vehículo
