# Para bolardos escamoteables - Opciones y accesorios de Automatic Systems

- Propiedad del archivo: CONSTRUNARIO
- Formato: FIEBDC-3/2012
- Programa: Construnario Versión 3.30
- Fecha de los precios: 19/05/2014
- Divisa: EUR

**C1013AUT-253** Para bolardos escamoteables - Opciones y accesorios de Automatic Systems
Seguridad y protección: - Bajada rápida de emergencia (1 segundo) - Bolardos fijos con diseño, medidas y resistencia a los impactos similares a los del bolardo automático equivalente - UPS (alimentación de reserva en caso de fallo de alimentación) - Otras opciones: kit alarma, descenso automático del bolardo en caso de corte de tensión Estética y personalización: - Indicadores luminosos. Parpadean él antes de cualquier movimiento del bolardo - Señalización sonora él antes de cualquier movimiento del bolardo - Sistema de calientamiento para funcionamiento a temperaturas muy bajas - Bomba de immersión si no es posible la evacuación mediante drenaja o la conexión al alcantarillado - Otras opciones: bolardo acabado en pintura de acero, acero inoxidable, información de posicion arriba/abajo del bolardo Control y mando: - Tótem para la integración de los accesorios: semáforos tricolores, intercomunicador ... - Armario retráctil para la central de control - Sensores de presencia para bucles de detección - Bucles de detección de vehículos - Caja con botones pulsadores, interruptor para controlar la apertura, clausura y cierre del bolardo
