# Inmigración - Productos pasajeros de Automatic Systems

- Propiedad del archivo: CONSTRUNARIO
- Formato: FIEBDC-3/2012
- Programa: Construnario Versión 3.30
- Fecha de los precios: 26/06/2014
- Divisa: EUR

**C1013AUT-32** Inmigración - Productos pasajeros de Automatic Systems
La automatización del paso en las fronteras aumenta la seguridad y suprime las colas de espera. Productos preparados para la integración de lectores biometricos y lectores de pasaportes electrónicos: Portillos segurizados SmartLane ABC o Sas segurizados SNG, equipados con la detección de unicidad ASDAS.
