# Aeropuertos - Productos pasajeros de Automatic Systems

- Propiedad del archivo: CONSTRUNARIO
- Formato: FIEBDC-3/2012
- Programa: Construnario Versión 3.30
- Fecha de los precios: 26/06/2014
- Divisa: EUR

**C1013AUT-33** Aeropuertos - Productos pasajeros de Automatic Systems
La automatización de los controles reduce los costes de explotación y mejora la seguridad, dando fluidez al movimiento de los pasajeros y aumentando su satisfacción. Portillos de embarque automáticos (SpeedBoarding, QBG/SBG), pasillos segurizados de acceso a zonas reservadas (SmartLane SECAP) y puertas antiretorno (PAS).
