# Extractor en línea para conductos (0,23kW - 560 m3/h), referencia SV-150/H de Sodeca - SV de Sodeca

- Propiedad del archivo: CONSTRUNARIO
- Formato: FIEBDC-3/2012
- Programa: Construnario Versión 3.51
- Fecha de los precios: 14/10/2022
- Divisa: EUR

**1028462** u Extractor en línea para conductos (0,23kW - 560 m3/h), referencia SV-150/H de Sodeca - SV de Sodeca
Ventilador: • Envolvente acústica recubierta de material fonoabsorbente. • Turbina a reacción, excepto modelos 125, 150 y 200, con turbina a acción. • Bridas normalizadas en aspiración e impulsión, para facilitar la instalación en conductos. • Se suministran con 4 pies de soporte que facilitan su montaje. • Dirección aire sentido lineal. Motor: • Motores de rotor exterior, con protector térmico incorporado, clase F, con rodamientos a bolas, protección IP54. • Monofásico 230 V 50/60 Hz regulables. • SV: Modelos 125, 150 y 200 monofásicos 230 V 50 Hz. • Temperatura máxima del aire a transportar: +50 ºC. Acabado: • Anticorrosivo en resina de poliéster polimerizada a 190 ºC, previo desengrase con tratamiento nanotecnológico libre de fosfatos.
