# Al-Top - Kit nivel FRE203X-1 con trípode y mira

- Propiedad del archivo: CONSTRUNARIO
- Formato: FIEBDC-3/2012
- Programa: Construnario Versión 3.50
- Fecha de los precios: 16/10/2018
- Divisa: EUR

**KITFRE203X-1** u Al-Top - Kit nivel FRE203X-1 con trípode y mira
Incluye: - Nivel FRE203X-1. - Trípode extensible 700001. - Mira telescópica láser ajustable 2 m. Características técnicas: - Sensor electrónico para rápida nivelación. - Precisión: ± 1mm a 10m - Autonivelación: ± 5 mm - Rango de trabajo: 600 m. diámetro con receptor - Velocidades de rotación: 0-60-120-300-600 r.p.m - Funciones de escaneo: ángulos 10º, 45º, 90º, 180º - Láser visible: diodo 635 nm clase 2m - Diodo: 20 MW extremadamente visible - Distancia operativa control remoto: 20 m. - Fuente de alimentación: DC4 recargables. Alcalinas - Impermeable y antipolvo: sí, IP66 - Dimensiones: 206 x 206 x 211 (largo, ancho, alto) - Peso: 2,5 Kg. Ideal para trabajos en interior y exterior. Con amplias variedades de aplicaciones horizontales, verticales, aplomado y escuadra. - Sistema de autonivelación electrónico. - Autonivelación vertical/horizontal. - Punto 90º para escuadras. - Punto para aplomar arriba/abajo. - Función de escaneo. - Control remoto. - Alerta de variación de altura. Accesorios incluidos: Maletín rígido. Detector con soporte para láser FRD600. Pack baterías NiCd para láser. Cargador para baterías. Control remoto. Gafas rojas intensificadoras. Señal imantada roja. Soporte para detector.
