# Al-Top - FRE208-2S - Nivel láser de doble pendiente

- Propiedad del archivo: CONSTRUNARIO
- Formato: FIEBDC-3/2012
- Programa: Construnario Versión 3.50
- Fecha de los precios: 16/10/2018
- Divisa: EUR

**FRE208-2S** u Al-Top - FRE208-2S - Nivel láser de doble pendiente
Características técnicas: - Precisión: +- 3mm a 30m - Rango de pendiente: +- 8% - Rango de autonivelación: 5º - Láser visible: diodo 635 nm clase 2m - Alcance con receptor: 500m diámetro - 5 velocidades de rotación: 0-60-120-300-600 r.p.m - 4 ángulos de escaneo: ángulos 10º, 45º, 90º, 180º - Control remoto: hasta 20 metros. Wireless: 80 m. - Operación de temperatura: -20ºC + 50ºC - Impermeable y antipolvo: IP 54 - Dimensiones: 160 x 160 x 185 (largo, ancho, alto) - Peso: 3 Kg. Baterías recargables. El nivel láser FRE208-2S de pendiente digital de hasta un 8% en los ejes x e y. Los valores aparecen presentados en display. Es ideal para control de maquinaria y construcción en general: autonivelación automática en vertical y horizontal; modo automático o manual. Alerta de variación de altura (h.i. Control). Modo escaneo, punto láser de aplome, velocidad ajustable del cabezal. De fabricación robusta e impermeable. Todas las funciones, incluidas las pendientes, pueden ser controladas por el control remoto. El control remoto por radio wireless permite trabajar a una distancia de 80 metros del láser.
Incluye: Nivel láser FRE208-2S, detector FRD400 con soporte, gafas, control remoto, baterías recargables y cargador.
