# Al-Top - FRE208 - Nivel láser autonivelante vertical y horizontal

- Propiedad del archivo: CONSTRUNARIO
- Formato: FIEBDC-3/2012
- Programa: Construnario Versión 3.50
- Fecha de los precios: 16/10/2018
- Divisa: EUR

**FRE208** u Al-Top - FRE208 - Nivel láser autonivelante vertical y horizontal
Características técnicas: - Precisión: ± 2.5mm/10m - Alcance con receptor: 300 m diámetro - Cinco velocidades de rotación: 0-60-120-300-600 r.p.m. - 4 funciones de escaneo: ángulos 10º, 45º, 90º, 180º - Fuente láser: 635 nm - Precisión punto de aplome: ± 1mm/1.5 m - Distancia operativa control remoto: 20 m - Temperatura de funcionamiento: -20ºC + 50ºC - Impermeable y antipolvo: sí, IP55 - Dimensiones: 185 x 140 x 140 (largo, ancho, alto) - Peso: 2 Kg. Baterías recargables. Ideal para trabajos en interiorismo y exterior. Con amplias variedades de aplicaciones horizontales, verticales, aplomado y escuadra. - Sistema de autonivelado electrónico. - Autonivelado vertical/horizontal. - Punto 90º para escuadras. - Punto para aplomar arriba/abajo. - Función de escaneo. - Control remoto. - Alerta de variación de altura. Accesorios incluidos: Maletín rígido FRE208. Detector con soporte para láser FRD100. Pack baterías NiCd para láser FRE208. Cargador para baterías FRE208. Control remoto FRE208. Gafas rojas intensificadoras. Señal imantada roja. Soporte para detector DFRE208.
